# Perfil para junta de partición

- Propiedad del archivo: CYPE INGENIEROS, S.A.
- Formato: FIEBDC-3/2002
- Divisa: EUR
- Costes indirectos: 3.00 %
- IVA: 21.00 %

## R Revestimientos y trasdosados

### RS Pavimentos

#### RSG Cerámicos

**RSG030** m Perfil para junta de partición.
Perfil decorativo y técnico Pro-Dilata CG "BUTECH", de PVC de color blanco, y 30 mm de alto, usado en junta de partición (para uniones al mismo nivel).
Incluye: Replanteo de las piezas según su longitud. Corte de las piezas. Fijación de las piezas.
Criterio de medición de proyecto: Longitud medida según documentación gráfica de Proyecto.
Criterio de medición de obra: Se medirá la longitud realmente ejecutada según especificaciones de Proyecto.

| Código | Ud | Descripción | Rendimiento | Precio | Importe |
|---|---|---|---|---|---|
| mt18jrb040af | m | Perfil tipo junta Pro-Dilata CG "BUTECH" de PVC de color blanco, de 30 mm de alto, para juntas de partición en pavimentos cerámicos. (material) | 1.050 | 2.80 | 2.94 |
| op00amo010 |  | Amoladora o radial. | 1.000 | 0.00 | 0.00 |
| mo023 | h | Oficial 1ª solador. (mano de obra) | 0.150 | 21.41 | 3.21 |
| % | % | Costes directos complementarios | 2 % | 6.15 | 0.12 |
|  |  | Costes directos |  |  | 6.27 |
