# Perfil para junta estructural

- Propiedad del archivo: CYPE INGENIEROS, S.A.
- Formato: FIEBDC-3/2002
- Divisa: EUR
- Costes indirectos: 3.00 %
- IVA: 21.00 %

## R Revestimientos y trasdosados

### RS Pavimentos

#### RSG Cerámicos

**RSG032** m Perfil para junta estructural.
Perfil decorativo y técnico Pro-Dilata CFM "BUTECH", de aluminio acabado natural y 8 mm de alto, usado en junta estructural (para uniones al mismo nivel).
Incluye: Replanteo de las piezas según su longitud. Corte de las piezas. Fijación de las piezas.
Criterio de medición de proyecto: Longitud medida según documentación gráfica de Proyecto.
Criterio de medición de obra: Se medirá la longitud realmente ejecutada según especificaciones de Proyecto.

| Código | Ud | Descripción | Rendimiento | Precio | Importe |
|---|---|---|---|---|---|
| mt18jrb041a | m | Perfil tipo junta Pro-Dilata CFM "BUTECH" de aluminio acabado natural, de 8 mm de alto, para juntas estructurales en pavimentos cerámicos. (material) | 1.050 | 14.38 | 15.10 |
| op00amo010 |  | Amoladora o radial. | 1.000 | 0.00 | 0.00 |
| mo023 | h | Oficial 1ª solador. (mano de obra) | 0.150 | 21.41 | 3.21 |
| % | % | Costes directos complementarios | 2 % | 18.31 | 0.37 |
|  |  | Costes directos |  |  | 18.68 |
