# Perfil para junta

- Propiedad del archivo: CYPE INGENIEROS, S.A.
- Formato: FIEBDC-3/2002
- Divisa: EUR
- Costes indirectos: 3.00 %
- IVA: 21.00 %

## R Revestimientos y trasdosados

### RS Pavimentos

#### RSM De madera

**RSM060** m Perfil para junta.
Perfil de aluminio recubierto con madera de Haya Miel, Pro-lama Trans "BUTECH", usado en junta de partición (para uniones al mismo nivel).
Incluye: Replanteo de las piezas según su longitud. Corte de las piezas. Fijación de las piezas.
Criterio de medición de proyecto: Longitud medida según documentación gráfica de Proyecto.
Criterio de medición de obra: Se medirá la longitud realmente ejecutada según especificaciones de Proyecto.

| Código | Ud | Descripción | Rendimiento | Precio | Importe |
|---|---|---|---|---|---|
| mt18jrb110ca | m | Perfil tipo junta Pro-lama Trans "BUTECH" de aluminio recubierto con madera de Haya Miel, para juntas estructurales en pavimentos de madera. (material) | 1.050 | 23.79 | 24.98 |
| mo025 | h | Oficial 1ª instalador de pavimentos de madera. (mano de obra) | 0.150 | 21.41 | 3.21 |
| % | % | Costes directos complementarios | 3 % | 28.19 | 0.85 |
|  |  | Costes directos |  |  | 29.04 |
