# Perfil para junta estructural

- Propiedad del archivo: CYPE Ingenieros S.A.
- Formato: FIEBDC-3/2016
- Programa: Generador de precios de la construcción. CYPE Ingenieros, S.A.
- Fecha: 29/05/2023
- Divisa: EUR
- Costes indirectos: 3 %
- IVA: 21 %

## R Revestimientos y trasdosados

### RS Pavimentos

#### RSG Cerámicos

**RSG032** m Perfil para junta estructural.
Perfil decorativo y técnico Pro-Dilata CFM "BUTECH", de aluminio acabado natural y 8 mm de alto, usado en junta estructural (para uniones al mismo nivel).
Incluye: Replanteo de las piezas según su longitud. Corte de las piezas. Fijación de las piezas.
Criterio de medición de proyecto: Longitud medida según documentación gráfica de Proyecto.
Criterio de medición de obra: Se medirá la longitud realmente ejecutada según especificaciones de Proyecto.

| Código | Ud | Descripción | Rendimiento | Precio | Importe |
|---|---|---|---|---|---|
| mt18jrb041a | m | Perfil tipo junta Pro-Dilata CFM "BUTECH" de aluminio acabado natural, de 8 mm de alto, para juntas estructurales en pavimentos cerámicos. (material) | 1.05 | 14.38 | 15.099 |
| mo023 | h | Oficial 1ª solador. (mano de obra) | 0.15 | 21.41 | 3.212 |
| % | % | Costes directos complementarios | 2 % | 18.311 | 0.366 |
|  |  | Costes directos |  |  | 18.677 |

Residuos:
- colocación: mt18jrb041a; factor de residuo 0.024

## Recursos

**mt18jrb041a** m Perfil tipo junta Pro-Dilata CFM "BUTECH" de aluminio acabado natural
Datos técnicos: Coste energético 20.142 MJ; Emisión de CO2 1.464 kg; Código LER 17 04 02; Masa del elemento 0.173 kg; Volumen 0.000115 m3
Residuos:
- embalaje: re170203 Plástico. (componente de residuo); rendimiento 0.008 kg; Código LER 17 02 03; Masa del elemento 1 kg; Volumen 0.001667 m3
