# Perfil para junta perimetral

- Propiedad del archivo: CYPE Ingenieros S.A.
- Formato: FIEBDC-3/2016
- Programa: Generador de precios de la construcción. CYPE Ingenieros, S.A.
- Fecha: 29/05/2023
- Divisa: EUR
- Costes indirectos: 3 %
- IVA: 21 %

## R Revestimientos y trasdosados

### RS Pavimentos

#### RSG Cerámicos

**RSG031** m Perfil para junta perimetral.
Perfil decorativo y técnico Pro-Sanit U1 "BUTECH", de PVC color blanco, y 7 mm de alto, usado en junta perimetral.
Incluye: Replanteo de las piezas según su longitud. Corte de las piezas. Fijación de las piezas.
Criterio de medición de proyecto: Longitud medida según documentación gráfica de Proyecto.
Criterio de medición de obra: Se medirá la longitud realmente ejecutada según especificaciones de Proyecto.

| Código | Ud | Descripción | Rendimiento | Precio | Importe |
|---|---|---|---|---|---|
| mt18jrb080aa | m | Perfil tipo junta Pro-Sanit U1 "BUTECH" de PVC color blanco, de 7 mm de alto, para juntas perimetrales en pavimentos cerámicos. (material) | 1.05 | 3.01 | 3.161 |
| mo023 | h | Oficial 1ª solador. (mano de obra) | 0.178 | 21.41 | 3.811 |
| % | % | Costes directos complementarios | 2 % | 6.972 | 0.139 |
|  |  | Costes directos |  |  | 7.111 |

Residuos:
- colocación: mt18jrb080aa; factor de residuo 0.08

## Recursos

**mt18jrb080aa** m Perfil tipo junta Pro-Sanit U1 "BUTECH" de PVC color blanco
Datos técnicos: Coste energético 7.479 MJ; Emisión de CO2 0.145 kg; Código LER 17 02 03; Masa del elemento 0.044 kg; Volumen 0.000073 m3
Residuos:
- embalaje: re170201 Madera. (componente de residuo); rendimiento 0.04 kg; Código LER 17 02 01; Masa del elemento 1 kg; Volumen 0.000909 m3
- embalaje: re170203 Plástico. (componente de residuo); rendimiento 0.001 kg; Código LER 17 02 03; Masa del elemento 1 kg; Volumen 0.001667 m3
